# Muster-Leistungsbeschreibung
Leistungsbeschreibung (GAEB 90, DA81)
Währung: EUR

## Betonersatz für Bodenflächen
Datum: 18.03.26

### Titel 00001 Positionen

*Hinweis*
Hinweise zur Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen.
Die Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

**00001.0001 Überprüfung der Betonflächen**
Überprüfen der zu behandelnden Flächen:

a) visuell auf Verschmutzungen, Trennmittelrückstände, Vergrünungen, Absanden und Risse, defekte elastische Fugenversiegelung.

b) durch Hammerprobe auf Hohlstellen, Kiesnester und Gefügelockerungen.

c) Überprüfung auf Schadstoffbelastung

Schadstellen kennzeichnen und Prüfprotokoll erstellen
Einheit: m2

**00001.0002 Beton auf Chloridbelastung untersuchen**
*** Bedarfsposition ohne GB
Quantitative Bestimmung der Chloridbelastung im  Beton
durch die Entnahme von Bohrmehl aus unterschiedlichen
Tiefen
und Untersuchung im Labor gemäß DIN EN 14629.

Die Festlegung der Entnahmestellen und Bohrtiefen
erfolgt durch
den sachkundigen Planer/Fachplanung/AG

Gesamtbohrtiefe ________cm

Die Messergebnisse sind zu protokollieren.
Einheit: St

**00001.0003 Prüfung der Haftzug- und der Druckfestigkeit**
Prüfung der Haftzugfestigkeit
des gereinigten und vorbereiteten Untergrundes
mittels Haftzugprüfgerät sowie der
Druckfestigkeit mittels Schmidt´schem Hammer
in Abstimmung mit dem AG.

Die Messergebnisse sind zu protokollieren.

____Stck. je ____m² zu sanierender Fläche.
Einheit: St

**00001.0004 Schadhafte, lockere Betonteile und carbonatisierten Beton abstemmen**
Entfernen von schadhaften, lockeren und
mürben Betonteilen bis auf das feste Gefüge
sowie carbonatisierten Beton im Bereich der
Stahlbewehrung.
Korrodierte Bewehrungseisen rundherum
bis 2 cm über die erkennbare Korrosion hinaus
freistemmen.
Reparaturflächen gradlinig und im
Winkelvon 45 Grad begrenzen.
Einheit: m2

**00001.0005 Betonflächen mit zu hohem Chloridgehalt abstemmen**
*** Bedarfsposition ohne GB
Abtragen von Beton mit unzulässig hoher
Chloridkonzentration.
Belasteten Beton bis zum schadfreien Gefüge entfernen.
Reparaturflächen gradlinig und im Winkel von 45 Grad
begrenzen.
Einheit: m2

**00001.0006 Korrodierte Bewehrungseisen freilegen**
Korrodierte Bewehrungseisen rundherum
bis 2 cm über die erkennbare Korrosion hinaus
freistemmen. Reparaturflächen gradlinig
und im Winkel von 45 Grad begrenzen.
Einheit: m2

**00001.0007 Sandstrahlen mineralischer Flächen**
Untergrundvorbehandlung der mineralischen Flächen
mittels geeignetem Verfahren, z.B. Sandstrahlen
zur Erzielung eines sauberen und
tragfähigen Untergrundes, frei von haftungsmindernden
Schichten.
Der Untergrund muss nach der Untergrundvorbehandlung
die
geforderten Werte aus den technischen Unterlagen
des nachfolgenden Instandsetzungssystems aufweisen
und zur Aufnahme der nachfolgenden Schichten geeignet
sein.
Einheit: m2

**00001.0008 Bewehrung reinigen, Einzellänge bis 1 m**
Freigelegte Bewehrungseisen umlaufend
entsprechend Norm-Reinheitsgrad SA 2 1/2
gemäß DIN EN ISO 8501-1 und DIN EN ISO 12944-4
mit geeignetem Verfahren reinigen.

Einzellänge bis 1 m

Vorbereitungsverfahren nach Wahl des AN

Angebotenes Verfahren:____________________
Einheit: m

**00001.0009 Bewehrung reinigen, Einzellänge über 1 m**
Freigelegte Bewehrungseisen umlaufend
entsprechend Norm-Reinheitsgrad SA 2 1/2
gemäß DIN EN ISO 8501-1 und DIN EN ISO 12944-4
mit geeignetem Verfahren reinigen.

Einzellänge über 1 m

Vorbereitungsverfahren nach Wahl des AN

Angebotenes Verfahren:____________________
Einheit: m

**00001.0010 Mineralischer Korrosionsschutz (Betofix KHB EM)**
*** Bedarfsposition ohne GB
Aufbringen einer Korrosionsschutzbeschichtung auf den
vorbereiteten Bewehrungsstählen mit dem
1-komponentigen, zementgebundenen,
kunststoffvergüteten Schlämmmörtel
Remmers Betofix KHB EM.

Arbeitsgänge: 2
Schichtdicke je AG: ? 1 mm

Verbrauch:
ca. 1,5 kg/m² pro Anstrich Remmers Betofix KHB EM
<5779>
Einheit: m2

**00001.0011 PCC-Haftbrücke unter PCC I (Betofix KHB EM)**
Aufbringen einer Haftbrücke auf den vorbereiteten
mineralischen Untergrund
mit dem 1-komponentigen, kunststoffvergüteten
mineralischen Schlämmmörtel
Remmers Betofix KHB EM.

Verbrauch:
ca. 1,5 kg/m² pro Anstrich Remmers Betofix KHB EM
<5779>
Einheit: m2

**00001.0012 M2/R4/PCC I Betonersatz-2K (Betofix EM 4 2K)**
Lieferung und Einbau des 2-komponentigen,
hochfesten PCC I (RM) - Betonersatzmörtels
Remmers Betofix EM 4 2K

Bauteil:______________

Einbaulage: horizontal

Schichtdicke:_______cm

Verbrauch:
20 kg/m²/cm Remmers Betofix EM 4 2K >5778<
3,7 l Remmers Betofix EM LQ >5780<
Einheit: m2
